# Bibliothek Wittenberge
Angebotsaufforderung (GAEB DA XML 3.3, DA83)
Projekt: 260_WITT
Währung: EUR
Erstellt mit: GXML Toolbox V3.3 R20220330, ORCA AVA 26.0.8 26.00.08, 14.07.2026

## ATV DIN 18299 - Allgemeine Regelungen für Bauarbeiten jeder Art
ATV DIN 18299 - Allgemeine Regelungen für Bauarbeiten jeder Art
Die nachstehenden Ordnungszahlen beziehen sich auf die Ordnungszahlen der vg. ATV

0.1 ANGABEN BAUSTELLE
01.1
Die Bibliothek Wittenberge befindet sich in zentraler Lage in der Bahnstraße Ecke Zimmerstraße und ist Teil der Haupteinkaufsstraße der Stadt. Schräg gegenüber weitet sich die Straße in den Paul-Lincke-Platz, an dem das renommierte Kulturhaus der Stadt verortet ist.
Das dreigeschossige Gebäude (+Dachgeschoss) wurde Anfang des 20. Jahrhunderts errichtet und wurde ursprünglich als Kaufhaus genutzt. Die Verkaufsflächen erstreckte sich zunächst auf das Erd- und 1.Obergeschoss, wurde später jedoch in das 2. Obergeschoss erweitert. Das ursprünglich weitestgehend ungenutzte Dachgeschoss wurde nach dem Wiederaufbau zum Wohnraum umgenutzt.
Die Fassade und das Dach wurden erst in jüngere Vergangenheit saniert und befinden sich in einem guten Zustand. Sie sind nicht Teil der Baumaßnahme.
Das ehemalige Kaufhaus Wittenberge ist ein denkmalgeschütztes Gebäude mit entsprechenden Anforderungen und soll - in enger Absprache mit der Denkmalpflege - saniert und für die Bibliotheksnutzung umgebaut werden. Das Dachgeschoss bleibt dabei von den Maßnahmen zunächst ausgenommen. Aufgrund des beschriebenen Sanierungszustandes der Fassaden beschränken sich die Baumaßnahmen überwiegend auf den innenräumlichen Aus- und Umbau. Lediglich rückseitig werden Maßnahmen an der Fassade vorgenommen.
Ziel der Maßnahmen ist die innere räumliche Umstrukturierung der offenen Raumbereiche und die Ergänzung um Sanitär und dienenden Nebenräumen. Im 2.OG werden außerdem multifunktional nutzbare Räume geschaffen, die auch eine Nutzung durch externe NutzerInnen möglich machen sollt.
Die vorhandenen Erschließungsflächen wie Treppenhäuser und Aufzug bleiben grundsätzlich im Bestand erhalten, müssen jedoch eine Überarbeitung und Anpassung erhalten.
Das Gebäude hat als Eckgebäude zwei Straßenfassaden und wird straßenseitig an drei Stellen erschlossen.
Die zentrale Lage an der Haupteinkaufsstraße bedingt jedoch eine eingeschränkte Baustellengröße. Die Andienung der Baustelle muss über die Nebenstraße (Zimmerstraße) erfolgen. Aufgrund der Straßenbreite sind die Rangiermöglichkeiten eingeschränkt.
Der Rückwärtige Hof ist nur in Teilbereichen nutzbar. Die Einfahrt muss dabei stets freigehalten werden, da über diese auch Nachbargrundstücke erschlossen werden und die Zuwegung ein Feuerwehrangriffsweg darstellt.
Baufahrzeuge können entlang der Zimmerstraße oder ggf. auch in der Bahnstraße geparkt werden. Anfallende Gebühren beim Parken auf ggf. gebührenpflichtigen Parkplätzen gehen zu Lasten des AN. Sollten öffentliche Flächen oder Verkehrswege verschmutzt werden, hat der AN diese kostenfrei für den AG umgehend zu reinigen.
Den Bietern wird empfohlen, sich durch eine Besichtigung Kenntnis über die örtlichen Gegebenheiten sowie den Zufahrts- und Baustelleneinrichtungsmöglichkeiten zu verschaffen. Aus Unkenntnis der örtlichen Gegebenheiten später geltend gemachte Nachforderungen von Mehrkosten werden abgelehnt.
Bauzeiten:
Gesamtbauzeit:
19.05.2025 - 18.12.2026
Einrichtung Baustelle 19.05.2025-02.06.2025
allgemeine Vorhaltung bis 18.12.2026
0.1.2
Im unmittelbaren Baustellenumfeld befinden sich Wohngebäude. Daher sind lärmverursachende Maschinen und Geräte im Außenbereich innerhalb der BE-Fläche mit möglichst weitem Abstand zur angrenzenden Umgebungsbebauung aufzustellen. Besteht diese Möglichkeit nicht, sind zusätzliche Schallschutzmaßnahmen zu treffen. Diese sind in die EP der Leistungspositionen einzukalkulieren. Es wird besonders auf das Maschinenschutzgesetz und die TA Lärm verwiesen. Diese Vorschriften sind zwingend einzuhalten.
0.1.3
Gebäudekenndaten
Geschosse:
Kellergeschoss + 3 Obergeschoss + Dachgeschoss
Grundfläche:  562m²
BGF Planungsbereich  2188m²
Abmessungen:
Fassade Bahnstraße  17m
Fassade Zimmerstraße  35m
Fassade Hofeinfahrt  17m
Fassade Hof  23m
Brandwand zu Nachbar  12m
Höhenangaben bezogen auf OKFF Gelände 0,00m
OKFF KG  -2,54m
OFFF EG  +0,16m
OKFF 1.OG  +4,56m
OKFF 2.OG  +8,66m
OKFF DG  +12,95m
Traufe straßenseitig  +13,22m
Firsthöhe  +19.23m
0.1.4
Die für die Dauer der Durchführung zur Verfügung stehenden Flächen sind auf dem Baustelleneinrichtungsplan dargestellt. Im nördlichen Baustellenbereich kann die Baustellenfläche nicht befahren werden. Die westliche Baustelleneinrichtungsfläche kann im Bereich der vorhandenen Parkbuchten für die Anlieferung etc. befahren werden.
Die Zimmerstraße kann für die Anlieferung genutzt werden. Wird der Straßenraum für diesen Zweck für einen längeren Zeitraum in Anspruch genommen, muss dies im Vorfeld mit dem AG abgeklärt werden.
0.1.5
Der Straßenraum ist grundsätzlich freizuhalten. Die Hofeinfahrt darf für die Anlieferung genutzt werden. Sie muss jedoch stehts freigehalten werden. Parken von Fahrzeugen ist nicht gestattet. Die Nutzung der Hofflächen außerhalb der im BE-Plan eingezeichneten Flächen ist nicht gestattet.
0.1.6
Die Einbringung von Baumaterialien und der Abtransport von Bauabfällen erfolgt über die vorhandenen Zugänge in das Gebäude und die innenliegenden Treppenräume. Das 2.OG kann zusätzlich im Bereich der Balkone über einen Schrägaufzug angedient werden. Die Nutzung des innenliegenden Aufzuges ist während der gesamten Bauzeit nicht gestattet.
Im Bereich der Fassade Zimmerstraße werden im 1. und 2.OG Fensteröffnungen für die Anbringung einer Schuttrutsche hergerichtet. Die Schuttrutsche selbst wird nicht durch den AG gestellt.
0.1.7
Anschlüsse für Baustrom und Bauwasser werden parallel zur Baustelleneinrichtung hergestellt. Strom und Wasser werden für die Dauer der Bauphase bauseits zur Verfügung gestellt und als prozentuale Umlage bezogen auf den Auftragswerk gemäß Vertrag dem AN als allgemeine Baustellenumlage in Abzug gebracht. Die Stromversorgung wird über einzelne Baustromverteiler im Baustelleneinrichtungsbereich sowie den einzelnen Etagen sichergestellt. Der Anschluss von Gewerke spezifischer Baustelleneinrichtung hat durch das entsprechende Gewerk in Eigenleistung zu erfolgen. Wasser wird den Gewerken über diverse Bauwasseranschlüsse im Baustelleneinrichtungsbereich und ggf. in dem Gebäude zur Verfügung gestellt. Das Verlegen eines Wasseranschlusses mit Hilfe von Wasserschläuchen zu einem entfernten Abnahmepunkt, hat durch den AN zu erfolgen. Es werden ausschließlich die Baustraßen und Fluchtwege, die Flure und Treppenhäuser, innerhalb und außerhalb des Bauwerks im erforderlichen Umfang und nach Vorgabe der Arbeitsstättenrichtlinien beleuchtet, sowie der Außenbereich der Containeranlagen. Die Baubeleuchtungsanlage der einzelnen Geschosse erfolgt nach Erfordernis entsprechend des Baufortschritts. Grundsätzlich sind die AN selbst für die Arbeitsplatzbeleuchtung und der Zuwege zum Arbeitsbereich selbst verantwortlich. Für die Wasserversorgung zu den Arbeitsbereichen und Geschossen hat der AN selbst zu sorgen.
0.1.8
Im Dachgeschoss können Aufenthaltsräume und Flächen zur Lagerung von Werkzeugen zur Verfügung gestellt werden. Diese sind in ihrer Anzahl begrenzt, sodass kein Anrecht auf einen eigenen Raum besteht. Die Belegung der Räume erfolgt in Abstimmung mit der Bauleitung.
Notwendige Materialcontainer oder Mannschaftscontainer können in Abstimmung mit der Bauleitung innerhalb der Baustelleneinrichtungsfläche, jedoch ohne Anspruch auf dauerhafte Nutzung, aufgestellt werden. Ggf. durch den Baufortschritt erforderliches Umsetzen auf Anweisung der Bauleitung ist ohne Kostenerstattung durch den AN durchzuführen. Das Aufstellen von Wohnbaracken oder Wohnwagen ist nicht gestattet.
0.1.9
keine Angaben
0.1.10
keine Angaben
0.1.11
keine Angaben
0.1.12
Alle beim AN anfallenden Abfälle sind in Abfälle zur Verwertung (z.B. Abbruchabfälle - Beton, Mauerwerk, Altholz, Metalle etc.) und in Abfälle zur Beseitigung (z.B. Baumischabfälle etc.) auf der Baustelle zu trennen. Der AN hat die Abfälle ordnungsgemäß zu entsorgen. Die Beseitigung hat unaufgefordert und sofort zu erfolgen. Alle weiteren Zwangsmaßnahmen wie Abmahnungen, Ersatzvornahmen sind für den AN kostenpflichtig. Eine Zwischenlagerung im Gebäude oder auf dem Baugelände, außerhalb der dafür vorgesehenen Abfallbehälter, ist untersagt. Aufgrund der beschränken Baustelleneinrichtungsfläche ist eine Containeraufstellung nur für Containergrößen bis 7m³ möglich.
Die Beseitigung ist durch Annahmebescheinigung der zuständigen Deponie mit Material- und Mengenangaben nachzuweisen. Alle anfallenden Gebühren gehen zu Lasten des AN und sind in die Einheitspreise einzukalkulieren.
Der AN hat am Ende der Arbeitswoche die Baustelle sauber zu hinterlassen. Der AG behält sich vor, nach erfolgloser Abmahnung eine Reinigung der Baustelle durch einen Dritten vorzunehmen. Dabei anfallende Kosten werden auf den AN umgelegt.
0.1.13
keine Angaben
0.1.14
Bäume im Baustellenbereich müssen mit einem Baumschutz gegen mögliche Beschädigungen geschützt werden. Straßenmöblierungen, Schilder etc. werden durch den AG im Vorfeld der Maßnahme rückgebaut.
Die bereits sanierten Fassaden sind vor der Beschädigung durch die Baumaßnahmen  gegen Verschmutzungen und mechanischen Einwirkungen zu schützen.
0.1.15
Keine Angaben
0.1.16
keine Angaben
0.1.17
keine Angaben
0.1.18
keine Maßnahmen am Baugrund
0.1.19
siehe Anlage Baustellenordnung
0.1.20
keine Angaben
0.1.21
siehe Arbeits- und Sicherheitsplan
0.1.22
keine Angaben
0.1.23
Bei der Baustelleneinrichtung sind erforderliche Flächen für die Folgegewerke zu berücksichtigen, da nur eine begrenzte Baustelleneinrichtungsfläche zur Verfügung steht. Es ist zu berücksichtigen, dass es im Bauablauf zu Überschneidungen und zeitgleich durchgeführten Arbeiten von unterschiedlichen Gewerken kommt. Schadstoffsanierungen, Abbruch, Rohbau- und Fassadenarbeiten werden teilweise zeitgleich ausgeführt. Gleiches gilt für Trockenbauarbeiten sowie Installationsarbeiten der TGA Gewerke.
Das willkürliche Aufstellen von Firmenschildern ist nicht zulässig. Bauseits wird ein gemeinsames Bauschild als Plane am Bauzaun aufgehangen. Auf Anfrage kann der AN in Abstimmung mit dem AG über Ort und Größe ein Firmenschild am Bauzaun auf eigene Kosten montieren.

0.2 ANGABEN ZUR AUSFÜHRUNG
0.2.1
Das Gebäude wird in zwei Bauabschnitten saniert und umgebaut. Das Dachgeschoss ist dabei Teil des 2. Bauabschnittes und bis auf wenige Ausnahmen von der Baumaßnahme ausgeklammert.
Die Arbeiten erfolgen grundsätzlich Geschossweise von oben nach unten (ausgenommen KG), sodass folgende Gewerke ungestört in den jeweiligen Etagen mit ihren Arbeiten beginnen können. Die Festlegung der Arbeitsorte erfolgt in Abstimmung mit der Bauleitung.
0.2.2
Der innenliegende Bestandsaufzug kann während der gesamten Baumaßnahme nicht für den Material- oder Personentransprt genutzt werden. Der vertikale Transport kann nur über die drei Treppenräume oder einen fassadenseitigen Schrägaufzug erfolgen. Der Aufzug selbst wird nicht durch den AG gestellt und muss ggf. in die Einheitspreise mit einkalkuliert werden, ebenso wie andere geeignete Hilfsmittel zum Transport.
0.2.3
0.2.4
Der AN ist verpflichtet, sämtliche Flächen der Baustelleneinrichtung einschl. der Zu- und Abfahrtsstraßen, die öffentlichen Bereiche während der Erstellung der Baustelleneinrichtung von baustellenbedingten Verunreinigungen freizuhalten. Eventuelle Verschmutzungen sind sofort zu entfernen. Ergänzend siehe 0.1.12.
Der AN verpflichtet sich dafür zu sorgen, dass die geltenden Vorgaben zum Arbeits- und Unfallschutz, die Vorschriften der Unfallkassen und Berufsgenossenschaft eingehalten werden.
0.2.5
s. Arbeits- und Sicherheitsplan
0.2.6
keine Angaben
0.2.7
keine Angaben
0.2.8
Für die Dauer der Fassadenarbeiten (ab Herstellung der Rohbauöffnungen) wird allen Gewerken eine Fassadenrüstung bauseits gestellt. Die Fassadenrüstung schließt lediglich die beiden Wandbereiche der Hoffassade Achse 2-3 und Achse 4-5 oberhalb des rückwärtigen Anbaus ein. Es ist dem AN untersagt, die Baugerüste eigenmächtig umzubauen. Der AN hat dafür zu sorgen, dass die Gerüste nach Ausführung der Arbeiten zu reinigen sind.
Sanitäreinrichtungen stehen zur Mitbenutzung aller Gewerke, nach Errichtung durch das Gewerk Baustelleneinrichtung, bis zum Ende der Bauzeit zur Verfügung.
0.2.9
Der AN hat Gerüste, Hebezeuge, Kräne, Aufzüge, Aufenthalts- und Lagerräume, Abfallcontainer und dergleichen, welche zur Mitbenutzung von Fremdgewerken gedacht sind, für die Dauer der Bauphase, ggf. über die Vertragsdauer hinaus, vorzuhalten.
0.2.10
keine Angaben
0.2.11
keine Angaben
0.2.12
keine Angaben
0.2.13
Für alle vom AN eingesetzten Materialien und Erzeugnisse sind bauaufsichtliche Zulassungen, Eignungs- und Gütenachweise für den AG durch den AN beizubringen.
Ausführung der Dokumentationsunterlagen: 1x auf Datenträger im PDF-Format.
0.2.14
keine Angaben
0.2.15
Siehe Arbeits- und Sicherheitsplan sowie LV-Position
0.2.16
keine Angaben
0.2.17
Siehe 0.2.2
0.2.18
keine Angaben
0.2.19
keine Angaben
0.2.20
Bevor Leistungen in Nutzungen genommen oder überbaut werden, sind diese formal im Rahmen einer technischen Teilabnahme/Zustandsfeststellung durch die Bauleitung abzunehmen. Durch den AN ist die Abnahme bei der Bauleitung anzumelden. Bis zum  Zeitpunkt der Abnahme hat der AN diese Leistungen im Rahmen der vertraglichen Vereinbarung zu schützen.
0.2.21
keine Angaben
0.2.22
Die Abrechnung der vertraglich vereinbarten Bauleistungen erfolgt nach den übergebenen Ausführungs- und Detailplänen des AG oder der freigegebenen Werkplanung des AN. Sollte zur Abrechnung ein Aufmaß erforderlich sein, so ist dieses durch den AN in Abstimmung mit der Bauleitung durchzuführen. Es ist Sache des AN dafür Sorge zu tragen, dass die Aufmaße rechtzeitig zur Rechnungslegung bei der Bauleitung zur Prüfung vorgelegt werden. Sollten Massennachweise nicht geführt werden können, weil die Leistung überbaut wurde, so ist die Bauleitung berechtigt, diese Massen nach billigem Ermessen festzusetzen.
Sonstiges:
Vor Beginn der Arbeiten ist eine Bauanlaufberatung mit der Bauleitung durchzuführen. Nach Auftragserteilung ist binnen 7 WT der vertraglich vereinbarte Rahmenterminplan gemeinsam mit der Bauleitung mit Zwischenterminen zu untersetzen, die nach Anerkennung Vertragsbestandteil werden. Terminabstimmungen sind mit 14-tägigen Vorlauf zu planen Alle Arbeiten sind unter der ständigen Aufsicht erfahrener, verantwortungsbewusster Bauleiter, Poliere und Vorarbeiter auszuführen. Die entsprechende Qualifikation ist auf Anforderung durch die Bauleitung nachzuweisen. Bauleiter, Poliere und Vorarbeiter müssen zwingend der deutschen Sprache mächtig sein. Auf die Eigen-Koordinationsverpflichtung der AN wird explizit hingewiesen.
Alle Arbeiten müssen Hand in Hand mit den am Bau beteiligten Gewerken abgestimmt und ausgeführt werden. Wöchentlich wird mind. 1x eine gemeinsame Bauberatung mit den beteiligten Gewerken durchgeführt. Die Teilnahme an der Bauberatung während der Bauausführung ist für den AN verpflichtend.  Ein Fernbleiben ist unaufgefordert zu entschuldigen.
Die nachfolgenden Leistungen sind für den Betrieb auf der Baustelle auszuführen. Die aufgeführten Massen sind keine Bestellgrundlage und werden individuell von der örtlichen Bauleitung koordiniert und nach Erfordernis und Abstimmung zur Ausführung gebracht.
Der AN haftet für sämtliche Materialien, die auf der Baustelle eingesetzt werden, eigenverantwortlich. Bei Verlust durch Beschädigung oder Diebstahl kann der AN keine Ansprüche gegenüber dem AG geltend machen. Sämtliche Materialien für die Baustelleneinrichtung verbleiben im Eigentum des Errichters und gehen nach Beendigung der Baumaßnahme zurück an den Errichter.
Hinweis zur Vorhaltungszeit:
Das Vorhalten und die Vorhaltezeit/ Dauer beinhaltet das Vorhalten, Unterhalten, Warten und Betreiben der Geräte, sowie Container, etc..
Beispiel Berechnung der Vorhaltezeit:
Vorhaltezeit für Bauzaun (exemplarisch):
Menge Bauzaun x Vorhaltezeit je Meter = Gesamt-Meter-Wochen
z.B.: 5 Meter x 20 Wochen = 100 m Wo
Hinweise öffentlicher Raum:
Der Arbeitsbereich des AN ist so zu sichern und zu kennzeichnen, dass eine Gefährdung und Behinderung Dritter, insbesondere von Personen und Gerät vermieden wird. Flucht und Rettungswege dürfen auch bei Materialtransport nicht blockiert werden. Der Auftragnehmer hat den Anweisungen der örtlichen Bauleitung und dem Sicherheits- und Gesundheitskoordinator (SiGeKo) entsprechend Folge zu leisten.
Hinweise zu Stundenlohnarbeiten:
Vergütet werden nur die tatsächlich geleisteten Stundenlohnarbeiten, soweit sie mit Zustimmung des AG ausgeführt werden. Stundenlohnarbeiten sind vor der Ausführung von dem AG zu genehmigen und spätestens am darauffolgenden Werktag der Bauleitung des AG zur Unterschrift vorzulegen. Zulagen, wie z. B. Auslösungen, Überstunden-, Sonn- und Feiertagszuschläge werden nicht gesondert vergütet.
Reguläre Arbeitszeiten:
Montag bis Freitag 6 bis 20 Uhr, Samstag 7-16 Uhr
Montag bis Freitag sind von 06:00 bis 07:00 Uhr sowie 19:00 bis 20:00 Uhr und Freitag und Samstag von 06:00 bis 07:00 Uhr sowie 15:00 bis 20:00 (freitags) bzw 16.00 Uhr (samstags) nur Tätigkeiten gestattet, die keinen Lärm verursachen. Sollte es notwendig werden außerhalb dieser Zeiten Arbeiten zu verrichten, muss das beim Landesamt für Umwelt beantragt werden. Vier Wochen Bearbeitungszeit sind vorab einzuplanen.

## ZTV Zusätzliche Technische Vertragsbedingungen
1. Vorbemerkung
In der zukünftigen Bibliothek Wittenberge kommen vom EG bis 2.OG sehr leise und leichtgängige motorische Rollosysteme und Vorhanganlagen für den Objektbereich in unterschiedlichen Varianten und Ausführungen zum Einsatz.
2. Geltungsbereich
Ergänzend zur VOB gelten die folgenden gesetzlichen Grundlagen und Normen:
· Technische Regeln für Arbeitsstätte, ASR A3.4
· Bildschirmarbeitsverordnung, BildscharbV (Umsetzung der Richtlinien 90/270/EWG)
· DIN EN ISO 9241-6
· DIN EN 12464-1

Die Montage erfolgt in den Bestandsgeschossen:
Erdgeschoss
1. Obergeschoss
2. Obergeschoss
Ein Zugang zu den Geschossen ist über den Haupteingang und Haupttreppe sowie den Treppenhäusern 1 und 2 vorhanden. Die Anlieferung soll vorrangig über die Treppen erfolgen. Eine Nutzung des Aufzugs ist nur nach vorheriger Abstimmung möglich.

3. Allgemein
Gegenstand des Leistungsbereiches sind die Lieferung und Montage von Rollosystemen, Vorhanganlagen, einschließlich des Anbringens aller Bestandteile in den jeweiligen Räumen nach Übersichtsplan und die Entsorgung der Verpackungsmaterialien.
Das Leistungsverzeichnis versteht sich als Gesamtpaket bestehend aus unterschiedlichen Unterlagen, die sich wie folgt gliedern:
1. Leistungsbeschreibung als maßgebende Unterlage
2. Übersichtspläne als Zuordnungshilfe der Elemente im Gebäude
3. Detailplanung als ergänzende Planunterlage für die Ausführung
Regeldetails verstehen sich grundsätzlich als Orientierung hinsichtlich der Ausführung und sind an die in den jeweiligen LV-Positionen beschriebenen Spezifikationen anzupassen.
Sämtliche Qualitätsanforderungen sind verbindlich festgelegt. Die Farbvorgabe erfolgt aus gestalterischen Gründen zur Sicherung des architektonischen Gesamtkonzeptes. Angebote sind nur dann zulässig, wenn sie entsprechend den ausgeschriebenen Anforderungen sowohl in technischer, optischer und verarbeitungstechnischer Hinsicht vollständig gleichwertig sind. Die angebotenen Produkte und Stoffe sind zu benennen, bei Stoffen ist auch die konkrete Farbe zu benennen, um die Vergleichbarkeit der technischen Daten zu ermöglichen.
3.1 Prüfnachweise, Gutachten etc.
Dem Angebot beizufügen sind alle Prüfzeugnisse und Gutachten amtlich anerkannter Inländischer Materialprüfanstalten oder vergleichbarer Einrichtungen, die für den Nachweis der Einhaltung der gestellten Forderungen erforderlich sind.
3.2 Bemusterung
Auf Anfrage muss die Gleichwertigkeit der angebotenen Materialien vor Auftragsvergabe insbesondere in technischer Hinsicht, detailliert mit Mustern, Zeichnungen, Schaltbilder und Prüfzeugnissen nachgewiesen werden. Diese Bemusterung wird nicht separat vergütet. Stoffmuster der angebotenen Stoffe zum Verbleib sind dann beizulegen. Bei Bedarf können funktionsfähige Muster in Größe mind. 80x80cm angefordert werden und müssen auf Anfrage leihweise zum Zweck der Vergleichbarkeit zur Verfügung gestellt werden.
3.3 Messungen / Höhenangaben / Maße u. Mengen / Maßtoleranzen
Die zur Durchführung der eigenen Leistungen erforderlichen Messungen sind eigenverantwortlich zu erbringen. Die in der Leistungsbeschreibung und in den Zeichnungen angegebenen Maße u. Höhenangaben sind Nennmaße. Die zur Fertigung nötigen Istmaße sind durch örtliches Aufmaß zu ermitteln. Die in der Leistungsbeschreibung angegebenen Maße und Mengen sind vor Ausführung der Leistung zu prüfen. Abweichungen sind unverzüglich mit dem Fachplaner / der Objektüberwachung abzustimmen. Ggf. kann vom Auftraggeber aus terminlichen Gründen eine Fertigung nach Plangrundlagen gefordert werden.
3.4 Ausführungstermine
Dei Ausführung erfolg Ende des Jahres 2026 (Dezmeber) bis Anfang 2027 (Februar) Die Montage muss vorab mit den Bauherren und Architekt*innen abgestimmt werden.
3.5 Reinigung
Alle Oberflächen des Blendschutzes und der Vorhänge sind mit geeigneten, nichtaggressiven Mitteln sauber zu reinigen. Die entsprechenden Richtlinien von Gütegemeinschaften für die vorhandenen Oberflächen sind zu beachten. Die Reinigung ist in die Einheitspreise einzukalkulieren u. wird nicht gesondert vergütet.
3.6 Revisionsunterlagen und Einweisung des Auftraggebers
Nach Fertigstellung der Leistung hat der Auftragnehmer dem Auftraggeber binnen 18 Werktagen, jedoch stets vor Anforderung der Schlusszahlung, folgende Revisionsunterlagen für alle gelieferten oder eingebauten Materialien in dreifacher Ausfertigung zu übergeben:
- Gebrauchsanweisungen
- Pflege- und Wartungsanleitungen
- Betriebs- und Zertifikationsunterlagen
- Herstellernachweise
- Gewährleistungsbescheinigungen

Die Kosten der Revisionsunterlagen sowie der Einweisung sind in die Einheitspreise einzukalkulieren.

4. Bauweisen
4.1 Allgemein
Der innenliegende Blendschutz in Form von Rollos und Vorhängen mit dem gleichen Stoff hergestellt werden, um Reflexionen auf die Bildschirme der Arbeitsplätze zu minimieren und eine Regulierung der Lichtintensität zu erreichen. Zudem gibt es dekorative Vorhänge sowie akustisch wirksame transparente Vorhänge im Seminarraum 1.OG und Multifunktionsraum 2.OG.
Die Rollosysteme unterscheiden sich in
- Rollogrößen
- 2 Bedienvarianten: manuell, elektrisch

Die Vorhänge unterscheiden sich nach
- Konfektionsarten
- Vorhangzubehör
- Stoffen

4.2 Systeme, Stoffe, Konfektion, Ausstattung, Zubehör
4.2.1 Rollos
Grundsätzlich müssen die Rolloanlagen in verschiedenen Größen optisch völlig gleich erscheinen und dürfen sich ausschließlich in der Größe unterscheiden. Um unterschiedliche Rollogrößen und Laufgeschwindigkeiten innerhalb eines Raumes auszuschließen, müssen die Rollos streng nach den LV-Positionen angeboten werden. Falls Anlagen technisch kleiner möglich wären, sind diese gemeinsam mit anderen Rollos in einem Raum geplant.
Die Rolloträger sind unabhängig von der Systemgröße immer in Ausführung Edelstahl pulverbeschichtet in RAL 7035 Lichtgrau auszuführen. Alle Rollos sind mit einem stabilen Montageprofil anzubieten, welches so stabil ist, das für Maler- oder Wartungsarbeiten das gesamte Rollo als montagefertige Einheit vom Nutzer abgenommen werden kann. Sämtliche sichtbaren Metallteile sind pulverbeschichtet und sämtliche Kunststoffteile durchgefärbt in RAL 7035 Lichtgrau anzubieten, insbesondere bewegliche Teile wie Kettengetriebe dürfen davon nicht ausgenommen sein. Die Bedienkette ist in Edelstahl auszuführen.
Die Rollomotore sind durchgängig elektronische Motore, die es zulassen ohne Trennrelais oder Steuerungsgeräte in Gruppe angesteuert zu werden. Motoreinstellungen sind über Prüfkabel oder Programmiergeräte vorzunehmen. Die Endlagen sind so zu programmieren, dass diese mit reduzierter Geschwindigkeit angefahren werden und bei allen Anlagen gleichmäßig im Raum unmittelbar unter der Rollowelle in gleicher Höhe stoppen. Hirschmannstecker sind am Rolloanschlusskabel zu montieren, die passenden Hirschmannbuchsen sind mitzuliefern und an die Bauleitung mit den Anschlussschemen zu übergeben. Die Rollosysteme erhalten farbgleiche Abdeckungen seitlich an jedem Rolloträger. Zusätzlich zu den angegebenen Höhen sind für eine hohe Zugbelastung und optimales Wickelverhalten 2 Sicherheitsumwicklungen im Behang vorzusehen, die aber nicht ausgefahren werden.
Rollo Typ 1: Kleines motorisches Rollo mit offener Welle und elektronischem Motor
Sehr geräuscharmes und kompaktes Elektrorollo-System für den Wohn- und Objektbereich.
Die Bedienung erfolgt bequem auf Knopfdruck über bauseitige Jalousietaster, Bussystem etc. - zum stufenlosen Auf- und Abrollen sowie zum Positionieren des Rollos in jeder beliebigen Höhe.
Das System wird mit einem Motor ausgerüstet, welcher sich durch seine Laufruhe auszeichnet. Das System muss für einzelne Situationen als mechanisch gekoppelte Variante installierbar sein. Wenn in den Positionen nicht ausdrücklich darauf hingewiesen wird, ist je Rollo ein Motor anzubieten.
- Maximale Breite 240 cm (gekoppelt 4,8m), minimale Breite 61 cm (je nach Motortyp)
- Maximale Höhe 400cm
- Lichtspalt max.: Lagerseite 11mm/ Antriebsseite 17mm (bei Verwendung Trägerabdeckungen zzgl. jeweils 2mm)
- Lichtspalt mittig bei gekoppelter Ausführung 24mm (max. 2 Rollos mit einem Motor)
- maximale Fläche 9,6m² (gekoppelt 19,2 m²)
- Maximalgewicht 5,5kg inkl. Beschwerungsprofil

Die Rollowelle aus stranggepresstem Aluminium AlMgSi 0.5 muss mit Durchmesser max. 43 mm durch Materialstärke und innenliegender wellenartiger Profilierung für Breiten bis 240cm ausreichend stabil dimensioniert werden.
Die Beschwerungsprofile aus stranggepresstem Aluminium AlMgSi 0.5 sind als rundes Profil Ø 22mm zu liefern. Die Beschwerungen sind vollständig mit dem Rollstoff ummantelt bzw. umnäht - d.h. die Beschwerung wird in den Stoffbehang eingeschoben. Wenn nicht anders vermerkt, Motor immer rauminnenseitig rechts platzieren.
Alle Beschwerungsprofile sind zusätzlich mit Endkappen zu versehen. Bei Bedarf müssen für Stahldrahtverspannungen entsprechende Endkappen mit Ösen zur Führung der Drähte nachrüstbar sein.
Die seitlichen Rolloträger sind aus Edelstahl, pulverbeschichtet und außen mit farbgleichen Abdeckungen versehen, inkl. Abdeckungen in bxh max. 48x67mm. Träger aus Kunststoffen oder einfachen Blechen und Metallen sind aus Gründen der Stabilität, der Langlebigkeit und zur Minderung des Brandrisikos nicht zulässig. Die Montage erfolgt mit einem stabilen Montageprofil txh 44x12mm, welches nach oben hin parallel der Welle für eine hohe Stabilität abgerundet ist.
Die Rollowelle mit dem Behang wird bei Deckenmontage direkt und gerade von unten bzw. bei Wandmontage von vorn in den Träger eingeschoben und rastet in den Klick-In-Trägern ein.
Das Rollo-System wird mit einem in der Welle integrierten elektronischen angetrieben. Der VDE geprüfte Motor weist folgende Eigenschaften auf:
Parameter Motor:
Bezeichnung: Rohrmotor 230V AC, 20er Serie
Versorgungsspannung: 230 V~ / 50 Hz
Stromstärke: 0,55 A
Drehzahl: 70 U/min
- Thermoschutz gegen Überlastung.
- Leises Motorgeräusch
- Die eingestellten Endstopps behalten die Speicherung der Endpositionen auch nach Stromausfall.
- Elektronische Endlagenschalter - keine mechanischen Einstellknöpfe
- Erst- und nachträgliche Programmierung des End-Stopps mit Prüfkabel am Rollostecker vom Boden aus, ohne dass zuerst die Rollos ausgebaut werden müssen.
- Elektronischer Umdrehungszähler (Umdrehungszahl unbegrenzt)
- Mit Automatisierungs- und BUS-Systemen verwendbar (Aktoren bauseits)
- Geräusch- und kontaktloses Soft-Brake, kein Klicken beim Anfahren oder Stoppen zulässig
- Beide Endpositionen werden langsam angefahren, d.h. vor dem Endpunkt und Einfahren in Kassetten wird die Geschwindigkeit des Motors automatisch so stark gedrosselt, dass der Behang weich stoppt.
- Austauschbares, im Motor einsteckbares Anschlusskabel in 1,5 m Länge (zum Austausch je nach örtlicher Situation müssen Kabellängen in 3m, 5m, 10m verfügbar sein
- Parallelschaltung  bis zu 5 Motoren müssen ohne zusätzliche Relais möglich sein.

Der Behang ist inkl. Trägerabdeckungen auf der Motorseite max. 19 mm schmaler als die Anlage, auf der Lagerseite 13 mm.
Bei Montage von 2 oder mehreren Rollos direkt neben einander sind auch die Träger in der Mitte mit Zwischenabdeckungen abzudecken. Bei Montage von 2 Rollos und außen positionierten Motoren oder gekoppelten Anlagen darf der Lichtspalt nicht mehr als 24mm betragen.
Behang: Stoff-Typ A
Es ist nur eine Behangqualität anzubieten, die eine permanente Schwerentflammbarkeit aufweist.
Angebotenes Produkt/Hersteller:
ǀ............................................ǀ
(vom Bieter auszufüllen!)

Rollo Typ 2: Kleines manuelles Rollo mit offener Welle und Bedienung per Edelstahlkette
Optisch und technisch völlig identisches Rollosystem wie Typ 1, mit Maximalabmessungen bxh 240x300cm. Der Wellendurchmesser kann bis zu 2mm kleiner sein, die technischen Komponenten wie Träger, Montageprofil, Beschwerungsprofil etc., sind aber völlig baugleich auszuführen.
Die Bedienung erfolgt sehr leichtgängig per 4mm Edelstahlkette zum gleichmäßigen stufenlosen Auf- und Abrollen sowie zum sanften Positionieren des Rollos in jeder beliebigen Höhe. Kunststoffketten, vernickelte oder anderweitig beschichtete Ketten sind aus Gründen der langfristigen Korrosionsbeständigkeit und Stabilität nicht zulässig. Wenn nicht anders vermerkt, Rollo immer rauminnenseitig rechts platzieren.
Der integrierte Federmechanismus ist mit der Federgröße auf die Rollogröße und das Behanggewicht abzustimmen und sorgt unabhängig von Größe und Gewicht des Behangs für eine komfortable, sehr gleichmäßige und leichtgängige Bedienung, die langfristig geringen Verschleiß und lange Lebensdauer sicherstellt. Die Kette läuft über ein durchgefärbtes Kettenritzel farbgleich zu den Rolloträgern in Lichtgrau RAL 7035. Lieferung und Montage von Kindersicherungen sind einzukalkulieren. Ob und in welchen Bereichen Kindersicherungen installiert werden, sowie die entsprechenden Details sind unbedingt vorab mit der Bauleitung abzustimmen.
Der Behang ist inkl. Trägerabdeckungen auf der Kettenseite max. 18 mm schmaler als die Anlage, auf der Lagerseite 13 mm auszuführen.
Der untere und obere Laufweg des Behangs ist zu begrenzen. Dazu sind kleine sehr transparente Kunststoffwürfel in Größe maximal 5x5x5mm jeweils zwischen zwei Kugeln der Kette einzusetzen, die ein ungehindertes Durchlaufen durch die Kindersicherung ermöglichen.
Behang: Stoff-Typ A
Angebotenes Produkt/Hersteller:
ǀ............................................ǀ
(vom Bieter auszufüllen!)

Rollo Typ 3: Größeres motorisches Rollosystem mit offener Welle und elektronischem Motor
Optisch und technisch völlig identisches Rollosystem wie Typ 1 in etwas größerer Ausführung zur Sicherstellung einer Welle ohne jeglichen Durchhang und anspruchsvollem Hängeverhalten der Behänge auch bei breiteren oder in der Fläche größeren Anlagen.
In den LV-Positionen werden Anlagen mit diesem Rollotyp erfasst, die entweder technisch notwendig sind oder sich gemeinsam mit anderen Rollos dieses Typs in einem Raum befinden, bei denen dieser Rollotyp technisch erforderlich ist.
Das System wird mit einem Motor ausgerüstet, welcher sich durch seine Laufruhe auszeichnet. Das System muss für einzelne Situationen als mechanisch gekoppelte Variante installierbar sein. Wenn in den Positionen nicht ausdrücklich darauf hingewiesen wird, ist je Rollo ein Motor anzubieten. Wenn nicht anders vermerkt, Motor immer rauminnenseitig rechts platzieren.
· Maximale Breite 340 cm (gekoppelt 6,8m), minimale Breite 65 cm
· Maximale Höhe 500cm
· Lichtspalt bei gekoppelter Ausführung 36mm (max. 2 Rollos mit einem Motor)
· maximale Fläche 17m² (gekoppelt 34 m²)
· Maximalgewicht 10kg inkl. Beschwerungsprofil
Die Rollowelle aus stranggepresstem Aluminium AlMgSi 0.5 muss mit Durchmesser max. 60mm durch Materialstärke und 6 innenliegenden Aussteifungen für Breiten bis 340cm ausreichend stabil dimensioniert werden.
Die Beschwerungsprofile aus stranggepresstem Aluminium AlMgSi 0.5 sind als rundes Profil Ø 22mm zu liefern. Die Beschwerungen sind vollständig mit dem Rollstoff ummantelt bzw. umnäht - d.h. die Beschwerung wird in den Stoffbehang eingeschoben.
Alle Beschwerungsprofile sind zusätzlich mit Endkappen zu versehen. Bei Bedarf müssen für Stahldrahtverspannungen entsprechende Endkappen mit Ösen zur Führung der Drähte nachrüstbar sein.
Die seitlichen Rolloträger sind aus Edelstahl, pulverbeschichtet und außen mit farbgleichen Abdeckungen versehen, inkl. Abdeckungen in bxh max. 58x85mm. Träger aus Kunststoffen oder einfachen Blechen und Metallen sind aus Gründen der Stabilität, der Langlebigkeit und zur Minderung des Brandrisikos nicht zulässig. Die Montage erfolgt mit einem stabilen Montageprofil txh 58x12mm im Spannfixprinzip.
Die Rollowelle mit dem Behang wird bei Deckenmontage direkt und gerade von unten bzw. bei Wandmontage von vorn in den Träger eingeschoben und rastet in den Klick-In-Trägern ein
Das Rollo-System wird mit einem in der Welle integrierten elektronischen angetrieben. Der VDE geprüfte Motor weist folgende Eigenschaften auf:
Parameter Motor:
Bezeichnung: Rohrmotor 230V AC, 20er Serie
Versorgungsspannung: 230 V~ / 50 Hz
Stromstärke: 0,6 A
Drehzahl: 30 U/min
Drehmoment: 3 Nm
· Thermoschutz gegen Überlastung
· Leises Motorgeräusch
· Die eingestellten Endstopps behalten die Speicherung der Endpositionen auch nach Stromausfall.
· Elektronische Endlagenschalter - keine mechanischen Einstellknöpfe
· Erst- und nachträgliche Programmierung des End-Stopps mit Prüfkabel am Rollostecker vom Boden aus, ohne dass zuerst die Rollos ausgebaut werden müssen.
· Elektronischer Umdrehungszähler (Umdrehungszahl unbegrenzt)
· Mit Automatisierungs- und BUS-Systemen verwendbar (Aktoren bauseits)
· Geräusch- und kontaktloses Soft-Brake, kein Klicken beim Anfahren oder Stoppen zulässig
· Beide Endpositionen werden langsam angefahren, d.h. vor dem Endpunkt wird die Geschwindigkeit des Motors automatisch so stark gedrosselt, dass der Behang weich stoppt.
· Austauschbares, im Motor einsteckbares Anschlusskabel in 1,5 m Länge (zum Austausch je nach örtlicher Situation müssen Kabellängen in 3m, 5m, 10m verfügbar sein
· Parallelschaltung bis zu 5 Motoren müssen ohne zusätzliche Relais möglich sein.
Der Behang ist inkl. Trägerabdeckungen auf der Motorseite max. 25 mm schmaler als die Anlage, auf der Lagerseite 18mm.
Bei Montage von 2 oder mehreren Rollos direkt neben einander sind auch die Träger in der Mitte mit Abdeckungen abzudecken. Bei Montage von 2 Rollos und außen positionierten Motoren oder gekoppelten Anlagen darf der Lichtspalt nicht mehr als 36mm  betragen.
Behang: Stoff-Typ A
Angebotenes Produkt/Hersteller:
ǀ............................................ǀ
(vom Bieter auszufüllen!)

Rollo Typ 4: Größeres manuelles Rollo mit offener Welle und Bedienung per Edelstahlkette
Optisch und technisch völlig identisches Rollosystem wie Typ 3.
In den LV-Positionen werden Anlagen mit diesem Rollotyp erfasst, die entweder technisch notwendig sind oder sich gemeinsam mit anderen Rollos dieses Typs in einem Raum befinden, bei denen dieser Rollotyp technisch erforderlich ist.
Die technischen Komponenten wie Träger, Montageprofil, Beschwerungsprofil etc., sind aber völlig baugleich auszuführen.
Die Bedienung erfolgt sehr leichtgängig per 4,5mm Edelstahlkette zum gleichmäßigen stufenlosen Auf- und Abrollen sowie zum sanften Positionieren des Rollos in jeder beliebigen Höhe. Kunststoffketten, vernickelte oder anderweitig beschichtete Ketten sind aus Gründen der langfristigen Korrosionsbeständigkeit und Stabilität nicht zulässig. Wenn nicht anders vermerkt, Rollo immer rauminnenseitig rechts platzieren.
Das Rollo sorgt mit einem selbsthemmenden Planetengetriebe und einer Untersetzung von 1:3 unabhängig von Größe und Gewicht des Behangs für eine komfortable, sehr gleichmäßige und leichtgängige Bedienung, die langfristig geringen Verschleiß und lange Lebensdauer sicherstellt. Die Kette läuft über ein durchgefärbtes Kettenritzel farbgleich zu den Rolloträgern in Lichtgrau RAL 7035. Lieferung und Montage von Kindersicherungen sind einzukalkulieren. Ob und in welchen Bereichen Kindersicherungen installiert werden, sowie die entsprechenden Details sind unbedingt vorab mit der Bauleitung abzustimmen.
Der Behang ist inkl. Trägerabdeckungen auf der Kettenseite max. 25 mm schmaler als die Anlage, auf der Lagerseite 18 mm auszuführen.
Behang: Stoff-Typ A
Angebotenes Produkt/Hersteller:
ǀ............................................ǀ
(vom Bieter auszufüllen!)

4.2.2 Vorhangschienen/ Vorhänge
Es kommt immer eine schlichte eckige Vorhangschiene mit besonders leichtgängigen Gleitern zum Einsatz. Zu beachten sind unterschiedliche Konfektionsarten, die optisch sehr unterschiedlich wirken, verschieden konfektioniert werden und auch unterschiedliches Vorhangzubehör erfordern.
Vorhangschiene Typ 1: Vorhangschiene für Wellenbandkonfektion
Liefern und Montieren eines Schleuderzugsystems für Deckenmontage in der Standardfarbe Alu Natur eloxiert, zertifiziert und gefertigt nach Qualitätsstandard ISO 9001
Montiert wird ein sehr leichtgängiges einläufiges Schleuderzug-System mit flachem, rechteckigem Querschnitt und verdecktem Montagekanal inkl. aller Montagespanner, Feststeller, Verschlussfedern, Endkappen und entsprechendem Montagezubehör.
Das Profil ist hergestellt aus stranggepresstem Aluminium nicht brennbar nach DIN 4102, Klasse A1, Brinellhärte 70 - 90 HB Standard in den Maßen Breite x Höhe 22 x 20 mm. Die Materialstärke muss überall >1mm ausgeführt werden und im Inneren sind stabile Aussteifungen von mind. 8mm Durchmesser vorzusehen. Der beidseitig abgeschrägte Laufkanal ist mit 5,4 mm Breite auszulegen. Die Montage erfolgt mittels Spanner, welcher verdeckt und später nicht sichtbar hinter der Schiene verriegelt wird. Sichtbar bleibt nach fertiger Montage nur die Vorhangschiene als durchgängige Linie. Es dürfen von der Raumseite keine Montageelemente, Schrauben ect. zu sehen sein. Endkappen aus Metall in Materialstärke 2mm sind farbgleich an den Schienenenden auszuführen, Materialstärke Die Endkappen mit den identischen Abmessungen wie der Schienenkörper 22x20mm müssen plan mit der Schiene abschließend und nicht sichtbar in den Montagekanal der Schiene eingesteckt und verschraubt werden. Profilstöße sind bis zu einer Länge von 6m grundsätzlich zu vermeiden und falls unvermeidlich, bei Anlagen > 6m Breite besonders sorgfältig zu montieren.
Die angegeben Biegungen sind, wenn nicht anders beschrieben, im Standardradius 26cm auszuführen. Unabhängig davon müssen Sonderbiegungen jedes beliebigen Radius > 28cm mit dem Schleuderzugprofil möglich sein. Details sind den LV-Positionen oder Plänen zu entnehmen. Mindestens an einer Stelle ist jedes Profil mit einer Ausklinkung/ Verschlussfeder zum Einsetzen des Vorhangzubehörs zu versehen.
Als Gleiter ist ein Zweikomponentengleiter mit besonders leisen und leichtgängigen Gleiteigenschaften vorzusehen.  Die Gleiter müssen aus 2 verschiedenen Materialien im Sandwichprinzip verpresst sein, einer harten Komponente und 2 Dämmschichten mit ca. 1mm Stärke.
Zur Konfektion mit Wave- oder Wellenband sind die Gleiter an einer Kordel im Abstand 8cm zu liefern.
Die Befestigung des Vorhangs erfolgt mit licht- und alterungsbeständigen Polyamid-Einfachhaken mit hoher Langlebigkeit und Bruchlast von mindestens 9kg.
Das Vorhangzubehör ist im Schienenpreis einzukalkulieren.
Angebotenes Produkt/Hersteller:
ǀ............................................ǀ
(vom Bieter auszufüllen!)

Vorhangschiene Typ 2: Vorhangschiene für direkt angenähte Gleiter
Optisch und technisch identisches Schienensystem wie Typ 1. Es unterscheiden sich nur das Zubehör für eine andere Konfektionsart. Es kommt ein gleichartiger 2-Komponenten-Gleiter wie beschrieben zum Einsatz, jedoch mit folgenden Abweichungen:
- Kein Gleiter an der Kordel, sondern Einzelgleiter
- Öse steht quer zur Schiene
- Es wird kein Vorhanghaken und kein Vorhangband bei der Konfektion eingesetzt
- Der Haken wird einzeln am oberen Vorhangende angenäht, deshalb ist das Vorhangzubehör wegen der erforderlichen Kompatibilität zur Schiene hier beschrieben, aber nicht in der Schiene einzukalkulieren

Angebotenes Produkt/Hersteller:
ǀ............................................ǀ
(vom Bieter auszufüllen!)

Vorhang Typ 1: Vorhänge mit Wellenband/ Wave-Konfektion
Nachfolgend beschriebene Vorhänge sind an den Vorhangschienen Typ 1 zu installieren.
Bestandteil dieser Positionen sind:
- Konfektionsarbeiten gemäß nachfolgender Beschreibung
- Stoff Typ A bzw. C - Stoffbedarf für die Vorhänge, inkl. aller Säume und Zuschläge für verdecktes Laschenband
- Netzflies zum Einbügeln
- Festes transparentes Vorhangband Höhe ca. 75mm mit Laschen alle 2cm
- Mehraufwand für Konfektion mit verdecktem Laschenband
Die ausgeschriebenen Vorhänge sind mit einer gleichmäßigen Wellenoptik zu konfektionieren, bei der die Vorhänge schon direkt unter der Schiene eine große Faltentiefe von ca. 16cm erreichen.
Das Vorhangband wird nicht in Falten gezogen. Die Wellen entstehen durch den Abstand der Haken im versteiften Stoff, die durch Einhaken in die Gleiter an der Kordel automatisch den Vorhang in seine typische Wave-Optik mit gleichmäßigen Wellenabständen von 8cm fallen lässt.
Der Vorhang soll sowohl oben als auch unten in gleichmäßigen Sinuskurven mit einer Stoffzugabe von 100% und einer Pakettiefe von ca. 16cm in gleichmäßigen Wellen fallen. Zum Versteifen und zur Vermeidung von kleinen Falten in den Bögen ist ein Bügelflies zu verwenden. Das beidseitig klebende Bügelband ist im oberen Saum ca. 75mm zur Versteifung einzubügeln. Damit ist sicherzustellen, dass es im Bereich des Vorhangbands keine Stauchfältchen auf der Sichtseite gibt!  Das transparente Vorhangband hat gleichmäßige Schlaufen im Abstand von 20mm und wird auf der Rückseite des Vorhangs aufgenäht. Die Haken sind in jeder 8 Schlaufe mit 7 Zwischenlaschen einzuschlaufen, so dass auf 8cm Gleiterabstand 16cm Stoff eingesetzt werden.
Die angegebenen Vorhangbreiten beziehen sich auf die abzudeckende Schienenbreite zzgl. Zugaben. Die Vorhangbreiten sind so zu dimensionieren, dass durch die Verwendung einer gerade Anzahl Gleiter das Vorhangende immer Richtung Fenster offen ist. Für einen regelmäßigen schönen Wellenwurf ist eine 1,6 bis 2,0-fache Stoffzugabe herzustellen. Die tatsächlich einzusetzende Stoffmenge ist mit den Architekten vorab zu definieren.
Als unterer Abschluss ist ein doppelter 10cm Saum vorzusehen.
Seitliche Säume sind doppelt in Breite 2cm zu konfektioniert. Alle Nähte sind mit farblich passendem Garn ohne Verzüge in höchster Qualität zu fertigen. Bahnennähte sind sauber und verzugfrei herzustellen.
Das Vorhangband soll von der Rückseite verdeckt werden, so das Vorder- und Rückseite der Vorhänge eine saubere Optik ohne sichtbare Vorhangbänder erhalten. Dazu ist der Mehraufwand an Konfektion, Stoff und Montageaufwand in die entsprechenden Positionen einzukalkulieren.
Das rückseitig aufgenähte Laschenband ist durch ein etwa 8cm hohen doppelten Stoffstreifen auf der Vorhangrückseite zu verdecken! Dieser Stoff ist mit der Schnittkante wieder unter das Vorhangband einzulegen. Auf eine zusätzliche durchgenähte Steppnaht an der Unterseite ist aus optischen Gründen zu verzichten. Um ein Abklappen des Stoffes zu verhindern, sind Vorder- und Rückseite an Oberkante Vorhang an den Falten miteinander zu vernähen.
Um sicher zu stellen, dass der 7,5cm hohe, unter dem Laschenband eingelegte, doppelte Stoffstreifen immer dicht anliegt, sind beide Köpfchen immer an den tiefsten Punkten der Falte alle 16cm miteinander zu vernähen. Das Gesamtbild des oberen Abschlusses darf sich von vorn und hinten nur bei genauem Hinsehen minimal unterscheiden.
Die Vorhänge und Gardinen sind glattgebügelt, Legefalten gedämpft und leichtgängig zu montieren.

Vorhang Typ 2: Vorhänge mit direkt angenähten Gleitern
Nachfolgend beschriebene Vorhänge sind an den Vorhangschienen Typ 2 zu installieren.
Bestandteil dieser Positionen sind:
- Konfektionsarbeiten gemäß nachfolgender Beschreibung
- Stoff Typ B - Stoffbedarf für die Vorhänge, inkl. aller Säume oben und unten
- Vorhangzubehör gemäß der Beschreibung in Vorhangschienen Typ 2
Die ausgeschriebenen Vorhänge sind in einer klassischen Wellenoptik zu konfektionieren, d.h. der Vorhang hat wie bei klassischen Vorhangbändern oben eine geringere Tiefe und erreicht die Faltentiefe erst im unteren Bereich. Ziel ist es dabei, in der Ansicht von hinten:
- eine geringe Saumhöhe im oberen Bereich von 2cm zu erzielen, die von den Glasprofilen abgedeckt wird
- kein Vorhangband, oder Vorhanghaken zu verwenden, um eine glatte durchlaufende Rückseite im oberen Bereich zu erzielen

Die Vorhänge sind dazu ohne Vorhangbänder mit von Hand abgesteckten Falten zu verarbeiten. Ziel ist es, dass man mit dem Blick auf die Rückseite der Vorhänge bspw. durch Glastrennwände oder Fenster, oben am Vorhang eine sichtbare schöne Optik erreicht, bei der keine Vorhangbänder oder gegengenähte Stoffstreifen sichtbar sind. Der Vorhang ist zuerst seitlich und oben 2cm zu säumen. Am oberen Saum wird dann alle 9cm eine Falte gesteckt und abgenäht, in der die geforderte Zugabe von 100% eingelegt wird. Die raumwärts stehende Vorhangfalte von ca. 8cm wird dann 2x eingeschlagen, so dass eine Einer-Rundfalte entsteht. An jeder gesteckten Falte ist ein 2C-Gleiter passend zur installierten Schiene mit quer stehender Öse am oberen Ende des Vorhangs direkt anzunähen, der die Falte fixiert. Vorhangbänder, Einnähstege oder sonstige sichtbare Hilfsmittel sind unzulässig. Der Vorhang endet an beiden Seiten mit einer gelegten Falte. Die Vorhangbreiten müssen deshalb an diese Anlagenbreite bzw. abzudeckende Fläche angepasst werden, so dass der Vorhang in der Regel etwas breiter als die abzudeckende Schiene gefertigt werden muss.
Die angegebenen Vorhangbreiten beziehen sich auf die abzudeckende Schienenbreite zzgl. Zugaben. Die tatsächlich einzusetzende Stoffmenge ist immer > 100%, da zusätzliche Falten je nach Anlagenbreite erforderlich sind. Die zu fertigenden Vorhangbreiten und die benötigten Stoffmengen sind eigenständig durch den Auftragnehmer zu ermitteln. Als unterer Abschluss ist ein doppelter 10cm Saum vorzusehen. Alle Nähte sind mit farblich passendem Garn ohne Verzüge in höchster Qualität zu fertigen. Bahnennähte sind sauber und verzugfrei herzustellen.
Die Vorhänge und Gardinen sind glattgebügelt und leichtgängig zu montieren.

4.2.2 Stoffe
Alle vorgenannten Rollo- und Vorhangsysteme werden je nach LV-Position mit langlebigen, schwer entflammbaren Stoffen ausgestattet. Je nach Funktion wird unterschieden in einen Blendschutzbehang Stoff-Typ A, einen Akustikvorhang transparent Stoff-Typ B und einen Akustikvorhang Blackout Stoff-Typ C mit folgenden Anforderungen:
Stoff-Typ A: Blendschutzbehang
Als Behang für die ausgeschriebenen Anlagen ist ein transparenter, aluminiumbeschichteter textiler Behang mit gutem Sichtbezug nach außen und einer guten Blendschutzwirkung einzusetzen. Besonderen Wert wird darauf gelegt, dass der Stoff bei völlig gleicher Optik, Farbe und Transparenz in einer versteiften Qualität für die Rollos und in einer weichen Qualität für die Vorhanganlagen geliefert wird.
Anzubieten ist ein aluminiumbeschichteter Stoff aus permanent schwer entflammbarem Garn, optimiert für die Verwendung sowohl für weiche Vorhänge als auch für Rollos durch unterschiedliche Ausrüstung der beiden Stoffqualitäten.
Transparenzklasse:  Halbtransparent
Ausrüstungen:  soft und versteift
Materialzusammensetzung: 100% Polyester Trevira-CS aluminiumbedampft
Gewicht:  ca. 170 g/m² versteift, soft 190 g/m²
Stoffzugabe:  ca. 1,8-2,0-fach
Akustik/ Schallabsortptionsgrad: 0,25 (glatt/ ohne Stoffzugabe/ 20cm Abstand)
Warenbreite:  mindestens 240 cm
Schwerentflammbarkeit: permanent schwer entflammbar nach DIN 4102 B1
Lichtechtheit:  5-6 nach DIN EN ISO 105 B02
Herstellung:  Öko-Tex Zertifikat 100
Pflegehinweis:  Rollos: feucht abwischbar
  Vorhänge: Chemische Reinigung unter
Struktur:  Textile Struktur mit flachem Garn in Leinwandbindung
Farbe:  Gold/ Sand mit leichtem Glanz in Anlehnung an NCS  S 4010-Y30R o. glw.
  mit folgenden optische und solaren Kennzahlen nach DIN EN 410
  unterschieden nach versteifter/ weicher Ausrüstung
- Lichttransmissionsgrad Tv = 6,0% / 7.0%
- Strahlungsreflexionsgrad Rs = 50,0% / 38,0%
- Strahlungstransmissionsgrad Ts = 8% / 9%
- UV-Transmissionsgrad Tuv = 6,0%

Angebotenes Fabrikat:
ǀ............................................ǀ
Farb-Nr.:
ǀ............................................ǀ
(vom Bieter auszufüllen!)

Stoff-Typ B: Akustikbehang transparent
Als Behang für die ausgeschriebenen Akustikvorhanglagen ist ein leichter Stoff mit Akustikgarn mit hohem diffusen Lichteintrag.
Anzubieten ist ein transluzenter Stoff aus >90% permanent schwer entflammbarem Garn, optimiert für die Verwendung für weiche Vorhänge luftige Vorhänge mit akustischer Wirkung.
Transparenzklasse:  Transparent
Ausrüstungen:  soft und versteift
Materialzusammensetzung: 92% Polyester Trevira-CS, 8% Polyester
Gewicht:  ca. 140 g/m²
Stoffzugabe:  ca. 2,0-2,3-fach
Akustik/ Schallabsortptionsgrad: 0,55 (100% Stoffzugabe/ 20cm Abstand)
Warenbreite:  mindestens 330 cm
Schwerentflammbarkeit: permanent schwer entflammbar nach DIN 4102 B1
Lichtechtheit:  5 nach DIN EN ISO 105 B02
Herstellung:  Öko-Tex Zertifikat 100
Pflegehinweis:  waschbar bis 60°C (Einsprung bis 1% bei 30°C/ bis 2% bei 60°C)
Struktur:  Struktur mit flachem Garn, mit senkrechter Betonung der Struktur
Farbe:  Heller Sandton mit leichtem Glanz in Anlehnung an NCS S 1502-Y50R o. glw. mit folgenden optischen und solaren Kennzahlen nach DIN EN 410:

- Lichttransmissionsgrad Tv = 44,6%
- Strahlungsreflexionsgrad Rs = 44,4%
- Strahlungstransmissionsgrad Ts = 46,6%
- UV-Transmissionsgrad Tuv = 19,7%

Angebotenes Fabrikat:
ǀ............................................ǀ
Farb-Nr.:
ǀ............................................ǀ
(vom Bieter auszufüllen!)

Stoff-Typ C: Akustikbehang Blackout
Vorhangstoff in Trevira CS; Schwerer und strapazierfähiger Bezugsstoff in Panamabindung mit hoher schallabsorbierender Wirkung.
Transparenzklasse:  Blackout
Lichttransmissionsgrad:  -
Materialzusammensetzung: 100% Polyester flammhemmend (Trevira CS)
Gewicht:  ca. 340 g/m²
Stoffzugabe:  ca. 1,6-1,8-fach
Akustik/ Schallabsortptionsgrad: ca. 0,80
Warenbreite:  ca. 140 cm
Schwerentflammbarkeit: schwer entflammbar nach DIN 4102 B1
Lichtechtheit:  5-6 nach DIN EN ISO 105 B02
Scheuerfestigkeit:  ca. 50'000 Martindale
Weitere Zertifikate:  Öko-Tex Zertifikat 100 / Schallabsorption ISO 354 / ISO 11654
Pflegehinweis:  Schonwaschgang 40°C / Nicht bleichen / Nicht im Trockner trocknen / Chemische Reinigung P
Struktur:  Panamabindung
Farben:  NCS S 3020-B / NCS S 4050 R30B / NCS S 3020 R20B o. glw.

Angebotenes Fabrikat:
ǀ............................................ǀ
Farb-Nr.:
ǀ............................................ǀ
(vom Bieter auszufüllen!)

## 17 Sonnenschutz

### Titel 01 motorisches Rollo, Rollo Typ 3, Blendschutz

*Hinweis: Motorisch betriebenes Rollo für den Innenbereich (Rollo Typ 3)*
Motorisch betriebenes Rollo für den Innenbereich (Rollo Typ 3) in den vier Schaufensternischen an der Zimmerstraße. Ansteuerung über zwei Schaltgruppen: eine Schaltgruppe für die Rollos an den Fenstern F.A.0.2.3 + F.A.0.2.4, eine Schaltgruppe für die Rollos an den Fenstern F.A.0.3.1 und F.A.0.3.2. Motoren immer rauminnenseitig rechts platzieren. Abmessungen und Ausführung nach Architektenplänen und Leistungsbeschreibung herstellen, liefern und montieren.
Örtliches Aufmaß erforderlich!

**01.1 Erdgeschoss Schaufenster, Set aus zwei gekoppelten Rollos à 230x200cm**
Ausführungsort: EG Schaufenster F.A.0.2.4, F.A.0.3.1, F.A.0.3.2
Set aus zwei gekoppelten Rollos Typ 3
Anlagenbreite: 2 x ca. 2300 mm
Anlagenhöhe: ca. 2000 mm
Montage: Deckenmontage in Fuge
Montagehöhe: ca. 3,90 m
Untergrund: Trockenbau
Stoff-Typ: A
Menge: 3,000 St

**01.2 Erdgeschoss Schaufenster, Set aus zwei gekoppelten Rollos à 215x200cm**
Ausführungsort: EG Schaufenster F.A.0.2.3
Wie Position 01.1, jedoch:
Anlagenbreite: 2 x ca. 2150 mm
Menge: 1,000 St

### Titel 02 manuelles Rollo, Rollo Typ 4, Blendschutz

*Hinweis: Manuell betriebenes Rollo für den Innenbereich, Rollo Typ 4.*
Manuell betriebenes Rollo für den Innenbereich, Rollo Typ 4. Bedienung per Edelstahlkette, optisch und technisch völlig identisches Rollosystem wie Typ 3. Abmessungen und Ausführung nach Architektenplänen und Leistungsbeschreibung herstellen, liefern und montieren.
Örtliches Aufmaß erforderlich!

**02.2 Erdgeschoss Kinderbibliothek, 230x280cm**
Ausführungsort: EG Kinderbibliothek F.A.0.3.4
Anlagenbreite: ca. 2300 mm
Anlagenhöhe: ca. 2800 mm
Montage: Deckenmontage
Montagehöhe: ca. 3,90 m
Untergrund: verputzte Hohlziegeldecke
Stoff-Typ: A
Menge: 1,000 St

**02.3 1.Obergeschoss, 215x330cm**
Ausführungsort: F.A.1.2.1+F.A.1.2.2 / F.A.1.1.1+F.A.1.1.2 / F.A.1.1.7+F.A.1.1.8 / F.A.1.1.9+F.A.1.1.10 / F.A.1.1.11+ F.A.1.1.12 / F.A.1.1.13+ F.A.1.1.14 / F.A.1.7.1+F.A.1.7.2
Anlagenbreite: ca. 2150 mm
Anlagenhöhe: ca. 3300 mm
Montage: Wandmontage
Montagehöhe: ca. 3,70 m
Untergrund: verputzte Außenwand
Stoff-Typ: A
Menge: 7,000 St

**02.4 1.Obergeschoss, 170x330cm**
Ausführungsort: F.A.1.8
Wie Position 02.2, jedoch:
Anlagenbreite: ca. 1700 mm
Menge: 1,000 St

### Titel 03 motorisches Rollo, Rollo Typ 1, Blendschutz

*Hinweis: Motorisch betriebenes Rollo für den Innenbereich, Rollo Typ 1.*
Motorisch betriebenes Rollo für den Innenbereich, Rollo Typ 1.
Motorisch betriebenes Rollo für den Innenbereich (Rollo Typ 1) für das Fensterpaar F.A.2.1.7+ F.A.2.1.8 vor dem langen Lesetisch. Ansteuerung über einen Schalter in der rückseitigen Blende des Tisches. Motoren rauminnenseitig rechts platzieren. Abmessungen und Ausführung nach Architektenplänen und Leistungsbeschreibung herstellen, liefern und montieren.
Örtliches Aufmaß erforderlich!

**03.1 2.Obergeschoss, 215x230cm**
Ausführungsort: F.A.2.1.7+ F.A.2.1.8
Anlagenbreite: ca. 2300 mm
Anlagenhöhe: ca. 2300 mm
Montage: Wandmontage
Montagehöhe: ca. 3,15 m
Untergrund: verputzte Außenwand
Stoff-Typ: A
Menge: 1,000 St

### Titel 04 manuelles Rollo, Rollo Typ 2, Blendschutz

*Hinweis: Manuell betriebenes Rollo für den Innenbereich, Rollo Typ 2.*
Manuell betriebenes Rollo für den Innenbereich, Rollo Typ 2. Bedienung per Edelstahlkette, optisch und technisch völlig identisches Rollosystem wie Typ 1. Abmessungen und Ausführung nach Architektenplänen und Leistungsbeschreibung herstellen, liefern und montieren.
Örtliches Aufmaß erforderlich!

**04.1 2.Obergeschoss, 215x230 cm**
Ausführungsort: F.A.2.2.1+ F.A.2.2.2 / F.A.2.1.1+ F.A.2.1.2 / F.A.2.6.1+ F.A.2.6.2 / F.A.2.7.1+ F.A.2.7.2
Anlagenbreite: ca. 2250 mm
Anlagenhöhe: ca. 2300 mm
Montage: Wandmontage
Montagehöhe: ca. 3,15 m
Untergrund: verputzte Außenwand
Stoff-Typ: A
Menge: 4,000 St

**04.2 2.Obergeschoss, 100x230 cm**
Ausführungsort: F.A.2.1.9 / F.A.2.5.2
Wie Position 04.1, jedoch:
Anlagenbreite: ca. 1100 mm
Menge: 2,000 St

**04.3 2.Obergeschoss, 195x230 cm**
Ausführungsort: F.A.2.1.10 / F.A.2.5.1
Wie Position 04.1, jedoch:
Anlagenbreite: ca. 2050 mm
Menge: 2,000 St

**04.4 2.Obergeschoss, 160x230 cm**
Ausführungsort: F.A.2.8
Wie Position 04.1, jedoch:
Anlagenbreite: ca. 1700 mm
Menge: 1,000 St

### Titel 05 Vorhangschiene Typ 1 mit Wave-Konfektion, Blendschutz

*Hinweis: Schlichte eckige Vorhangschiene für Wellenbandkonfektion mit*
Schlichte eckige Vorhangschiene für Wellenbandkonfektion mit leichtgängigem einläufigen Schleuderzug-System und Blendschutzbehang (Stoff-Typ A).
Örtliches Aufmaß erforderlich!

**05.1 1.Obergeschoss, Eckfenster, 410x382 cm**
Ausführungsort: Eckfenster 1.OG F.A.1.1.3-F.A.1.1.6
Vorhang bestehend aus:
Schleuderschiene:
Farbe: Alu natur eloxiert
Schienenlänge: ca. 4100 mm
Schienenart: in Teilen gebogen (außen gerade, jeweils 890 mm, innen gebogen Radius 1500 mm, Bogenlänge 2320 mm)
Befestigung: Deckenmontage
Montagehöhe: ca. 3,82 m
Untergrund: verputzte Hohlziegeldecke
Vorhang:
Vorhang: Typ 1, Vorhänge mit Wellenband/ Wave-Konfektion
Vorhangstoff: Typ A, Blendschutzbehang
Segmentlängen: ca. 2x 2050 mm
Vorhanghöhe: ca. 3820 mm
Menge: 1,000 St

**05.2 2.Obergeschoss, Eckfenster, 410x310 cm**
Ausführungsort: Eckfenster 2.OG F.A.2.-1.3-F.A.2.1.6
Wie Position 05.1, jedoch:
Befestigung: Deckenmontage
Montagehöhe: ca. 3,10 m
Untergrund: Trockenbau
Vorhanghöhe: ca. 3100 mm
Menge: 1,000 St

### Titel 06 Vorhangschiene Typ 1, Akustik Blackout

*Hinweis: Schlichte eckige Vorhangschiene für Wellenbandkonfektion mit*
Schlichte eckige Vorhangschiene für Wellenbandkonfektion mit leichtgängigem einläufigen Schleuderzug-System und akustisch wirksamen Blackout-Behang (Stoff-Typ C).
Örtliches Aufmaß erforderlich!

**06.1 Erdgeschoss, Verkleidenische, 145x140 cm**
Ausführungsort: Zugang Verkleidenische in Wandregal Kinderbibliothek
Vorhang bestehend aus:
Schleuderschiene:
Farbe: Alu natur eloxiert
Schienenlänge: ca. 1450 mm
Schienenart: gerade
Befestigung: Deckenmontage
Montagehöhe: ca. 1,53 m
Untergrund: HPL beschichtete Möbelbauplatte
Vorhang:
Vorhang: Typ 1, Vorhänge mit Wellenband/ Wave-Konfektion
Vorhangstoff: Typ C, Akustikbehang Blackout
Stofffarbe: ähnlich NCS S 3020 R20B
Segmentlängen: ca. 2x 725 mm
Vorhanghöhe: ca. 1400 mm
Menge: 1,000 St

**06.2 1.Obergeschoss, Lesenische, 326x340 cm**
Ausführungsort: Lesenische 1.OG
Wie Position 06.1, jedoch:
Schleuderschiene:
Farbe: Alu natur eloxiert
Schienenlänge: ca. 3260 mm
Befestigung: Deckenmontage
Montagehöhe: ca. 3,40 m
Untergrund: Trockenbau
Vorhang:
Vorhang: Typ 1, Vorhänge mit Wellenband/ Wave-Konfektion
Vorhangstoff: Typ C, Akustikbehang Blackout
Stofffarbe: ähnlich NCS S 4050 R30B
Segmentlängen: ca. 2x 1300 mm
Vorhanghöhe: ca. 3400 mm
Menge: 1,000 St

**06.3 2.Obergeschoss, Lesenische, 306x310 cm**
Ausführungsort: Lesenische 2.OG
Wie Position 06.1, jedoch:
Schleuderschiene:
Farbe: Alu natur eloxiert
Schienenlänge: ca. 3060 mm
Befestigung: Deckenmontage
Montagehöhe: ca. 3,10 m
Untergrund: Trockenbau
Vorhang:
Vorhang: Typ 1, Vorhänge mit Wellenband/ Wave-Konfektion
Vorhangstoff: Typ C, Akustikbehang Blackout
Stofffarbe: ähnlich NCS S 3020-B
Segmentlängen: ca. 2x 1100 mm
Vorhanghöhe: ca. 3100 mm
Menge: 1,000 St

### Titel 07 Vorhangschiene Typ 2, Akustik transparent

*Hinweis: Schlichte eckige Vorhangschiene für Vorhänge mit direkt angenähten Gleitern und transparentem*
Schlichte eckige Vorhangschiene für Vorhänge mit direkt angenähten Gleitern und transparentem Akustikbehang (Stoff-Typ B).
Örtliches Aufmaß erforderlich!

**07.1 1.Obergeschoss, Seminarraum, 445x306 cm**
Ausführungsort: 1.7 Gruppenraum, an Glastrennwand
Vorhang bestehend aus:
Schleuderschiene:
Farbe: Alu natur eloxiert
Schienenlänge: ca. 4450 mm
Schienenart: gerade
Befestigung: Deckenmontage
Montagehöhe: ca. 3,06 m
Untergrund: Trockenbau
Vorhang:
Vorhang: Typ 2, Vorhänge mit direkt angenähten Gleitern
Vorhangstoff: Typ B, Akustikbehang transparent
Segmentlängen: ca. 2x 1750 mm
Vorhanghöhe: ca. 3060 mm
Die Tür ist mithilfe von Feststellern freizuhalten.
Menge: 1,000 St

**07.2 2.Obergeschoss, Multifunktionsraum 1, 565x329 cm**
Ausführungsort: 2.5 Multifunktionsraum 1, an Wand mit Oberlicht
Wie Position 07.1, jedoch:
Schienenlänge: ca. 5650 mm
Montagehöhe: ca. 3,29 m
Segmentlängen: ca. 2x 2825 mm
Vorhanghöhe: ca. 3290 mm
Menge: 1,000 St

**07.3 2.Obergeschoss, Multifunktionsraum 1, 1005x272 cm**
Ausführungsort: 2.5 Multifunktionsraum 1, an Glastrennwand
Wie Position 07.1, jedoch:
Schienenlänge: ca. 10050 mm
Montagehöhe: ca. 2,72 m
Segmentmaße: ca. 3x 2000 mm, 1x 1880 mm
Vorhanghöhe: ca. 2720 mm
Die Türen sind mithilfe von Feststellern freizuhalten.
Menge: 1,000 St

**07.4 2.Obergeschoss, Multifunktionsraum 2, 453x272 cm**
Ausführungsort: 2.6 Multifunktionsraum 2, an Glastrennwand
Wie Position 07.1, jedoch:
Schienenlänge: ca. 4530 mm
Montagehöhe: ca. 2,72 m
Segmentlängen: ca. 1x 1770 mm, 1x 1710 mm
Vorhanghöhe: ca. 2720 mm
Die Tür ist mithilfe von Feststellern freizuhalten.
Menge: 1,000 St
